# Unión 3 piezas PP-R RM, referencia 4302902030421 de Georg Fischer. 20-3/4"

- Propiedad del archivo: CONSTRUNARIO
- Formato: FIEBDC-3/2012
- Programa: Construnario Versión 3.51
- Fecha de los precios: 29/01/2024
- Divisa: EUR

**4302902030421** u Unión 3 piezas PP-R RM, referencia 4302902030421 de Georg Fischer. 20-3/4"
Unión 3 piezas PP-R RM
