# Manguito RH hexagonal PP-R, referencia 4302704025121 de Georg Fischer. 40-1.1/4"

- Propiedad del archivo: CONSTRUNARIO
- Formato: FIEBDC-3/2012
- Programa: Construnario VersiĆ³n 3.51
- Fecha de los precios: 29/01/2024
- Divisa: EUR

**4302704025121** u Manguito RH hexagonal PP-R, referencia 4302704025121 de Georg Fischer. 40-1.1/4"
Manguito R.H. hexagonal PP-R 40-1.1/4"
