# Manguito R.H. PP-R, referencia 4302703225321 de Georg Fischer. 32 3/4"

- Propiedad del archivo: CONSTRUNARIO
- Formato: FIEBDC-3/2012
- Programa: Construnario VersiĆ³n 3.51
- Fecha de los precios: 29/01/2024
- Divisa: EUR

**4302703225321** u Manguito R.H. PP-R, referencia 4302703225321 de Georg Fischer. 32 3/4"
Manguito R.H. PP-R 32 3/4"
