# Manguito RM hexagonal PP-R, referencia 4302705027221 de Georg Fischer. 50-1 1/2"

- Propiedad del archivo: CONSTRUNARIO
- Formato: FIEBDC-3/2012
- Programa: Construnario VersiĆ³n 3.51
- Fecha de los precios: 29/01/2024
- Divisa: EUR

**4302705027221** u Manguito RM hexagonal PP-R, referencia 4302705027221 de Georg Fischer. 50-1 1/2"
Manguito RM hexagonal PP-R 50-1 1/2"
