# Manguito rosca loca hexagonal PP-R, referencia 4302902513321 de Georg Fischer. 25-1"

- Propiedad del archivo: CONSTRUNARIO
- Formato: FIEBDC-3/2012
- Programa: Construnario VersiĆ³n 3.51
- Fecha de los precios: 29/01/2024
- Divisa: EUR

**4302902513321** u Manguito rosca loca hexagonal PP-R, referencia 4302902513321 de Georg Fischer. 25-1"
Manguito rosca loca hexagonal PP-R
