# Derivación PP-R RH, referencia 4302909091122 de Georg Fischer. d90-1/2"

- Propiedad del archivo: CONSTRUNARIO
- Formato: FIEBDC-3/2012
- Programa: Construnario Versión 3.51
- Fecha de los precios: 29/01/2024
- Divisa: EUR

**4302909091122** u Derivación PP-R RH, referencia 4302909091122 de Georg Fischer. d90-1/2"
Derivación PP-R RH d90-1/2"
