# Portabridas, referencia 4302912533022 de Georg Fischer. 125mm

- Propiedad del archivo: CONSTRUNARIO
- Formato: FIEBDC-3/2012
- Programa: Construnario VersiĆ³n 3.51
- Fecha de los precios: 29/01/2024
- Divisa: EUR

**4302912533022** u Portabridas, referencia 4302912533022 de Georg Fischer. 125mm
Portabridas 125mm
