# Brida, referencia 761065276 de Georg Fischer. 75mm

- Propiedad del archivo: CONSTRUNARIO
- Formato: FIEBDC-3/2012
- Programa: Construnario VersiĆ³n 3.51
- Fecha de los precios: 29/01/2024
- Divisa: EUR

**761065276** u Brida, referencia 761065276 de Georg Fischer. 75mm
Precio a consultar
