# Abrazadera simple, referencia 4302902025021 de Georg Fischer. 20mm

- Propiedad del archivo: CONSTRUNARIO
- Formato: FIEBDC-3/2012
- Programa: Construnario VersiĆ³n 3.51
- Fecha de los precios: 29/01/2024
- Divisa: EUR

**4302902025021** u Abrazadera simple, referencia 4302902025021 de Georg Fischer. 20mm
Abrazadera simple 20mm
