# Abrazadera simple, referencia 4302903225221 de Georg Fischer. 32mm

- Propiedad del archivo: CONSTRUNARIO
- Formato: FIEBDC-3/2012
- Programa: Construnario VersiĆ³n 3.51
- Fecha de los precios: 29/01/2024
- Divisa: EUR

**4302903225221** u Abrazadera simple, referencia 4302903225221 de Georg Fischer. 32mm
Abrazadera simple 32mm
