# Abrazadera PP, referencia 167061013 de Georg Fischer. d90

- Propiedad del archivo: CONSTRUNARIO
- Formato: FIEBDC-3/2012
- Programa: Construnario VersiĆ³n 3.51
- Fecha de los precios: 29/01/2024
- Divisa: EUR

**167061013** u Abrazadera PP, referencia 167061013 de Georg Fischer. d90
Abrazadera PP d90
