# Escariador metálico, referencia 4301902040082 de Georg Fischer. d20-25

- Propiedad del archivo: CONSTRUNARIO
- Formato: FIEBDC-3/2012
- Programa: Construnario Versión 3.51
- Fecha de los precios: 29/01/2024
- Divisa: EUR

**4301902040082** u Escariador metálico, referencia 4301902040082 de Georg Fischer. d20-25
Escariador metálico d20-25
