# Escariador metálico, referencia 4301903240182 de Georg Fischer. d32-40

- Propiedad del archivo: CONSTRUNARIO
- Formato: FIEBDC-3/2012
- Programa: Construnario Versión 3.51
- Fecha de los precios: 29/01/2024
- Divisa: EUR

**4301903240182** u Escariador metálico, referencia 4301903240182 de Georg Fischer. d32-40
Escariador metálico d32-40
