# Tizas pirométricas, referencia 799496008 de Georg Fischer. 253ºC

- Propiedad del archivo: CONSTRUNARIO
- Formato: FIEBDC-3/2012
- Programa: Construnario Versión 3.51
- Fecha de los precios: 29/01/2024
- Divisa: EUR

**799496008** u Tizas pirométricas, referencia 799496008 de Georg Fischer. 253ºC
A petición
