# Fleje, referencia 760854984 de Georg Fischer. 90-110

- Propiedad del archivo: CONSTRUNARIO
- Formato: FIEBDC-3/2012
- Programa: Construnario Versión 3.51
- Fecha de los precios: 29/01/2024
- Divisa: EUR

**760854984** u Fleje, referencia 760854984 de Georg Fischer. 90-110
Material: plástico
