# Manguito de electrofusión, referencia 761069557 de Georg Fischer. d225mm

- Propiedad del archivo: CONSTRUNARIO
- Formato: FIEBDC-3/2012
- Programa: Construnario Versión 3.51
- Fecha de los precios: 29/01/2024
- Divisa: EUR

**761069557** u Manguito de electrofusión, referencia 761069557 de Georg Fischer. d225mm
Manguito de electrofusión
