# Codo electrosoldable 90º, referencia 761069223 de Georg Fischer. d110mm

- Propiedad del archivo: CONSTRUNARIO
- Formato: FIEBDC-3/2012
- Programa: Construnario Versión 3.51
- Fecha de los precios: 29/01/2024
- Divisa: EUR

**761069223** u Codo electrosoldable 90º, referencia 761069223 de Georg Fischer. d110mm
Material: polibutileno Homologaciones: homologado para agua fría y caliente Presión de funcionamiento: 16 bares No contiene componentes de elastómero
