# Codo 45º macho-hembra, referencia 761069450 de Georg Fischer. d32mm

- Propiedad del archivo: CONSTRUNARIO
- Formato: FIEBDC-3/2012
- Programa: Construnario Versión 3.51
- Fecha de los precios: 29/01/2024
- Divisa: EUR

**761069450** u Codo 45º macho-hembra, referencia 761069450 de Georg Fischer. d32mm
Codo 45º macho-hembra
