# Te 90º electrosoldable, rosca macho, referencia 761069738 de Georg Fischer, 25x3/4x25

- Propiedad del archivo: CONSTRUNARIO
- Formato: FIEBDC-3/2012
- Programa: Construnario Versión 3.51
- Fecha de los precios: 29/01/2024
- Divisa: EUR

**761069738** u Te 90º electrosoldable, rosca macho, referencia 761069738 de Georg Fischer, 25x3/4x25
Te 90º electrosoldable - rosca macho
