# Tapón electrosoldable, referencia 761069274 de Georg Fischer. d40

- Propiedad del archivo: CONSTRUNARIO
- Formato: FIEBDC-3/2012
- Programa: Construnario Versión 3.51
- Fecha de los precios: 29/01/2024
- Divisa: EUR

**761069274** u Tapón electrosoldable, referencia 761069274 de Georg Fischer. d40
Tapón electrosoldable
