# Reducción electrosoldable, referencia 761069287 de Georg Fischer. 90x63

- Propiedad del archivo: CONSTRUNARIO
- Formato: FIEBDC-3/2012
- Programa: Construnario Versión 3.51
- Fecha de los precios: 29/01/2024
- Divisa: EUR

**761069287** u Reducción electrosoldable, referencia 761069287 de Georg Fischer. 90x63
Reducción electrosoldable
