# Conexión roscada, hembra, referencia 760857213 de Georg Fischer, 63-2

- Propiedad del archivo: CONSTRUNARIO
- Formato: FIEBDC-3/2012
- Programa: Construnario Versión 3.51
- Fecha de los precios: 29/01/2024
- Divisa: EUR

**760857213** u Conexión roscada, hembra, referencia 760857213 de Georg Fischer, 63-2
Conexión roscada, hembra
