# Conexón roscada electrosoldable, rosca hembra, referencia 760857223 de Georg Fischer. 25-3/4

- Propiedad del archivo: CONSTRUNARIO
- Formato: FIEBDC-3/2012
- Programa: Construnario Versión 3.51
- Fecha de los precios: 29/01/2024
- Divisa: EUR

**760857223** u Conexón roscada electrosoldable, rosca hembra, referencia 760857223 de Georg Fischer. 25-3/4
Conexón roscada electrosoldable, rosca hembra
