# Portabridas plano con terminación para electrofusión, referencia 761069322 de Georg Fischer. 25x72,5

- Propiedad del archivo: CONSTRUNARIO
- Formato: FIEBDC-3/2012
- Programa: Construnario Versión 3.51
- Fecha de los precios: 29/01/2024
- Divisa: EUR

**761069322** u Portabridas plano con terminación para electrofusión, referencia 761069322 de Georg Fischer. 25x72,5
Portabridas plano con terminación para electrofusión
