# Portabridas plano con terminación para electrofusión, referencia 761069324 de Georg Fischer. 40x83

- Propiedad del archivo: CONSTRUNARIO
- Formato: FIEBDC-3/2012
- Programa: Construnario Versión 3.51
- Fecha de los precios: 29/01/2024
- Divisa: EUR

**761069324** u Portabridas plano con terminación para electrofusión, referencia 761069324 de Georg Fischer. 40x83
Portabridas plano con terminación para electrofusión
