# Portabridas plano, referencia 761065266 de Georg Fischer. d225

- Propiedad del archivo: CONSTRUNARIO
- Formato: FIEBDC-3/2012
- Programa: Construnario VersiĆ³n 3.51
- Fecha de los precios: 29/01/2024
- Divisa: EUR

**761065266** u Portabridas plano, referencia 761065266 de Georg Fischer. d225
Portabridas plano
