# Portabridas plano, referencia 761065323 de Georg Fischer. D315

- Propiedad del archivo: CONSTRUNARIO
- Formato: FIEBDC-3/2012
- Programa: Construnario VersiĆ³n 3.51
- Fecha de los precios: 29/01/2024
- Divisa: EUR

**761065323** u Portabridas plano, referencia 761065323 de Georg Fischer. D315
Portabridas plano
