# Conexión de brida, referencia 761065281 de Georg Fischer. d225

- Propiedad del archivo: CONSTRUNARIO
- Formato: FIEBDC-3/2012
- Programa: Construnario Versión 3.51
- Fecha de los precios: 29/01/2024
- Divisa: EUR

**761065281** u Conexión de brida, referencia 761065281 de Georg Fischer. d225
Material: fundición, con recubrimiento GFK Adecuado para portabridas Apretar los tornillos con un par de torsión, según lo indicado Tornillos, roscas y arandelas disponibles comercialmente
