# Válvula de polibutileno electrosoldable con volante, referencia 761069648 de Georg Fischer. 25-20

- Propiedad del archivo: CONSTRUNARIO
- Formato: FIEBDC-3/2012
- Programa: Construnario Versión 3.51
- Fecha de los precios: 29/01/2024
- Divisa: EUR

**761069648** u Válvula de polibutileno electrosoldable con volante, referencia 761069648 de Georg Fischer. 25-20
Material: polibutileno, latón, bronce de cañón Latón: UBA conforme Junta: EPDM, homologada para agua potable fría y caliente Conexión: para electrofusión
