# Válvula de polibutileno electrosoldable con volante y toma de muestras, referencia 761069657 de Georg Fischer. 50-40

- Propiedad del archivo: CONSTRUNARIO
- Formato: FIEBDC-3/2012
- Programa: Construnario Versión 3.51
- Fecha de los precios: 29/01/2024
- Divisa: EUR

**761069657** u Válvula de polibutileno electrosoldable con volante y toma de muestras, referencia 761069657 de Georg Fischer. 50-40
Material: polibutileno, latón, bronce de cañón Latón: UBA conforme Junta: EPDM, homologada para agua potable fría y caliente Conexión: electrofusión, sin válvula de drenaje
