# Transición rosca loca, referencia 761069688 de Georg Fischer. d25-1

- Propiedad del archivo: CONSTRUNARIO
- Formato: FIEBDC-3/2012
- Programa: Construnario Versión 3.51
- Fecha de los precios: 29/01/2024
- Divisa: EUR

**761069688** u Transición rosca loca, referencia 761069688 de Georg Fischer. d25-1
Incluye una junta plana EPDM Rosca en latón DZR, acorde a la Agencia Federal de Medioambiente alemana. Junta EPDM aprobada para agua fría y caliente Incluye una junta plana EPDM
