# Spigot de polibutileno para válvula de bola 546, referencia 761069628 de Georg Fischer. d25

- Propiedad del archivo: CONSTRUNARIO
- Formato: FIEBDC-3/2012
- Programa: Construnario Versión 3.51
- Fecha de los precios: 29/01/2024
- Divisa: EUR

**761069628** u Spigot de polibutileno para válvula de bola 546, referencia 761069628 de Georg Fischer. d25
Adecuado para válvula de bola 547
