# Injerto con salida a tubo, referencia 761068023 de Georg Fischer. 160-50

- Propiedad del archivo: CONSTRUNARIO
- Formato: FIEBDC-3/2012
- Programa: Construnario VersiĆ³n 3.51
- Fecha de los precios: 29/01/2024
- Divisa: EUR

**761068023** u Injerto con salida a tubo, referencia 761068023 de Georg Fischer. 160-50
Injerto con salida a tubo
