# Módulo de transición iFIT-INSTAFLEX, referencia 762101256 de Georg Fischer. d25

- Propiedad del archivo: CONSTRUNARIO
- Formato: FIEBDC-3/2012
- Programa: Construnario Versión 3.51
- Fecha de los precios: 29/01/2024
- Divisa: EUR

**762101256** u Módulo de transición iFIT-INSTAFLEX, referencia 762101256 de Georg Fischer. d25
Transición para iFIT Rosca en latón DZR, acorde a la Agencia Federal de Medioambiente alemana. Junta EPDM aprobada para agua fría y caliente Material: brass dezincification resistant, polibutileno
