# Matriz para injertos de polibutileno, referencia 761068035 de Georg Fischer. d160

- Propiedad del archivo: CONSTRUNARIO
- Formato: FIEBDC-3/2012
- Programa: Construnario Versión 3.51
- Fecha de los precios: 29/01/2024
- Divisa: EUR

**761068035** u Matriz para injertos de polibutileno, referencia 761068035 de Georg Fischer. d160
Para polifusor recto d = diámetro del tubo
