# Máquina automática de electrofusión para PE/PP/PVDF/PB, referencia 790156022 de Georg Fischer

- Propiedad del archivo: CONSTRUNARIO
- Formato: FIEBDC-3/2012
- Programa: Construnario Versión 3.51
- Fecha de los precios: 29/01/2024
- Divisa: EUR

**790156022** u Máquina automática de electrofusión para PE/PP/PVDF/PB, referencia 790156022 de Georg Fischer
La unidad de electrofusión MSA 2 MULTIcombina su peso ligero con una alta eficiencia, gracias a su tecnología inverter. Adecuada para soldar PE, PP, INSTAFLEX PB d125-225, Fusseal d1 1/2"-12" y PPro-Seal 1/2"-3". Robusta, segura y ergonómica. Está pensada para simplificar el trabajo: el lector de código de barras paralarga distancia, sistema de enfriamiento para unir en serie, sistema de símbolos, hacen que la interacción entre la máquina y el usuario sea intuitiva El proceso de soldadura es controlado y regulado por compensadores de energía dependiendo de la temperatura ambiente y de la indicación del tiempo de enfriamiento. Este modelo tiene 500 protocolos permanentemente almacenados en su memoria interna. El operario puede copiar los informes de soldadura en un puerto USB para su impresión en PDF.
Incluye: 1 par de adaptadores de ángulo clips de 4.0 mm, instrucciones, señal de START/STOP, memoria USB, y una caja transportadora. ?Datos técnicos: Temperatura de operación: -20ºC hasta +50ºC Voltaje principal y frecuencia: 230V (190V - 265V), 50-60Hz Modo de entrada de datos: Código de barras, manual Rango de los accesorios: d16-630 mm, 1/2"-12" Voltaje de fusión: 3.6-40 V Corriente de fusión: 90 A (máx) Se recomiendan generadores: 3.5 kVA Puerto USB: Tipo A Factor de protección: Clase 1 / IP 65 Cable principal: 4 m/ Cable de fusión: 3 m Peso: 11.9 kg Pantalla: Gráficos LCD, ajuste del contraste
