# Limpiador KS Tangit, referencia 799298023 de Georg Fischer

- Propiedad del archivo: CONSTRUNARIO
- Formato: FIEBDC-3/2012
- Programa: Construnario Versión 3.51
- Fecha de los precios: 29/01/2024
- Divisa: EUR

**799298023** u Limpiador KS Tangit, referencia 799298023 de Georg Fischer
Limpiador especial para conexiones de fusión plásticas de PP, PE, PVDF y PB Válido para Tangit Rapid En ningún caso utilizar con sistemas encolables DVGW certificado DW 5290 BR 0464
