# Líneas de vida, modelo LFI de Igena. Gama FAST

- Propiedad del archivo: CONSTRUNARIO
- Formato: FIEBDC-3/2012
- Programa: Construnario Versión 3.51
- Fecha de los precios: 08/05/2023
- Divisa: EUR

**LFI** u Líneas de vida, modelo LFI de Igena. Gama FAST
Las líneas de vida, modelo LFI perteneciente a la gama FAST, con los anclajes intermedios polivalentes (su posición es regulable en función del punto de colocación de la línea) está equipado con un regulador de energía X-60. Están fabricadas con cable inox diámetro 8 mm AISI 316 (calidad marina) y los anclajes de inox (para exteriores o interiores) que le confiere una alta resistencia mecánica y la corrosión. La línea de vida LFI, permite el paso del usuario a distancia gracias a los anclajes intermedios, mediante un carro de traslación de referencia KP8 Son adecuadas para su montaje en cubiertas de chapa grecada, cubiertas panel sándwich, deck sobrepuesto, deck fijado a chapa, junta alzada, cubiertas de fibrocemento, cubiertas invertidas, cubiertas de teja, fachadas y paredes y estructuras metálicas. Los principales elementos que tenemos que considerar en un línea de vida son: Línea de anclaje flexible: Elemento flexible (cable, cuerda, cinta) diseñado por el fabricante para soportar las solicitaciones (tensión) eventuales en caso de detención de una caída. Longitud total: Distancia entre los dos anclajes de extremidad, que en la práctica es también la longitud de la línea de anclaje flexible. Longitud de vano o paso: Distancia máxima entre dos anclajes intermedios consecutivos. Incluye de forma determinante en la flecha producida cuando la línea detiene una caída. Cuanto menor sea esta longitud, menor será la flecha y la tensión que se produce. Altura de la línea: Distancia entre la línea de anclaje y la superficie que pisa el usuario (suelo del puesto de trabajo que presenta el riesgo de caída de altura). Siempre que sea posible, la línea de anclaje se situará por encima del punto de conexión del arnés, aunque en los casos en que no sea posible por razones técnicas o de utilización, se puede colocar a ras de suelo. Distancia libre disponible: Diferencia de altura entre el plano de trabajo con riesgo de caída y el nivel inferior donde se detendría la caída de una persona que no estuviera protegida. Altura libre mínima requerida: Diferencia de altura necesaria para frenar con seguridad una caída. Esta altura debe ser inferior a la distancia libre disponible. Flecha natural: Bajada del punto medio entre vanos de la línea flexible cuando dicha línea está sometida a su propio peso y afectada por la tensión inicial especificada por el fabricante. Flecha: Bajada del punto de la línea flexible donde se realiza la conexióna al EPI. Esta bajada está causada por la deformación elástica de la línea flexible sometida a una tensión y, en su caso, por la acción de los elementos absorbedores de energía. A menor flecha, menor altura libre necesaria, menor posibilidad de que la línea roce con algún elemento y mayor facilidad para el salvamento de un accidentado. Tensión: Esfuerzos inducidos en la línea flexible debidos a la parada de una caída. Absorbedor de energía de la línea: Elemento situado en los extremos de la línea (caso X30 y X60] aunque también lo podemos encontrar en los soportes (poste PR50 con absorción) cuya misión es reducir la tensión producida en la línea y transmitida a la estructura. Pueden llevar un testigo que indica si se ha producido una caída. No todas las líneas necesitan este elemento, depende de sus especificaciones y de los resultados del cálculo de esfuerzos. No se debe confundir con el absorbedor de energía incluido en la conexión del usuario. Fuerza de impacto: Fuerza máxima que recibe el cuerpo durante la parada de una caída. No debe supercar los 600 daN. Dicha fuerza se transmite a la estructura mediante la línea y los anclajes que la sujetan. Por ser flexible la línea y detener una fuerza perpendicular a ella, el esfuerzo que llega a la estructura puede ser muy superior a la fuerza de impacto. Esta fuerza de impacto coincide con la fuerza de frenado definida en la norma UNE-EN 363.
