# Punto de mando de pared táctil para aberturas horizontales Smoove 1 de Somfy

- Propiedad del archivo: CONSTRUNARIO
- Formato: FIEBDC-3/2012
- Programa: Construnario Versión 3.51
- Fecha de los precios: 08/05/2023
- Divisa: EUR

**SMOOVE1** u Punto de mando de pared táctil para aberturas horizontales Smoove 1 de Somfy
Módulo Smoove 1 O/C RTS Pure Shine
