# Acondicionador evaporativo modelo TELBICOOL-19-D de Telbi

- Propiedad del archivo: CONSTRUNARIO
- Formato: FIEBDC-3/2012
- Programa: Construnario Versión 3.51
- Fecha de los precios: 08/05/2023
- Divisa: EUR

**TELBICOOL19D** u Acondicionador evaporativo modelo TELBICOOL-19-D de Telbi
Salida aire: inferior Caudal m3/h: 19000 Presión total Pa: 180 Boca salida mm: 670x670 Cobertura climatización m2: 100-150 Consumo energético Kw: 1,1
