# Medidor de agua inteligente ultrasónico WMP de Enprotech

- Propiedad del archivo: CONSTRUNARIO
- Formato: FIEBDC-3/2012
- Programa: Construnario Versión 3.51
- Fecha de los precios: 09/05/2023
- Divisa: EUR

**WMP_EN** u Medidor de agua inteligente ultrasónico WMP de Enprotech
v Diámetro nominal: DN15 / DN20 / DN25 v Rango dinámico: Q3 / Q1 R250 / R400 v Clase de sensibilidad de instalación: U0 / D0 v Clase de temperatura: T30 / T50 v Clase metrológica: Clase 2 v Presión nominal: PN16 v Clase de protección: IP68 v Instalación: horizontal o vertical v Batería: batería de litio, hasta 16 años de vida útil v Interfaz local y control de válvulas: Bluetooth v Comunicación WAN: WM-BUS / LoRa / SigFox v Alarmas: Fuga; Estallar; Seco; Flujo inverso; Manipulación v Tubo de medición: latón o compuesto v Vivienda: policarbonato
