# Puerta metálica cortafuegos de Asturmadi Doors. Para espacios con mucho tráfico

- Propiedad del archivo: CONSTRUNARIO
- Formato: FIEBDC-3/2012
- Programa: Construnario Versión 3.51
- Fecha de los precios: 19/05/2023
- Divisa: EUR

**PMETCOFU** u Puerta metálica cortafuegos de Asturmadi Doors. Para espacios con mucho tráfico
La puerta metálica cortafuegos INOX es fabricada por Asturmadi especialmente para hospitales y espacios donde el acabado y la higiene son muy importantes. Provista de acabado y accesorios en alta calidad, la convierten en nuestra puerta TOP. La puerta metálica cortafuegos es una de las joyas de la corona de nuestro catálogo de productos. Su diseño moderno y sencillo hace que la puerta metálica pueda ser utilizada para gran variedad de propósitos. Amplia gama de medidas estándar en dos alturas diferentes para una mayor “economización” en los proyectos, que deriva en una gran calidad a buen precio. Medidas especiales para adaptarla a cualquier necesidad. Coeficiente Aislamiento Térmico 1,2 (W/m2k) Superior rigidez torsional de la hoja frente al ensamblaje tradicional. Chapa inoxidable de gran resistencia a la corrosión y durabilidad. Marco abrazamuro que permite la instalación tipo “túnel”. Excelente equipamiento de serie. Gran variedad de accesorios extra disponibles. Probada para más de 200.000 ciclos de apertura y cierre. Homologada en su conjunto.
