# Puerta cortafuegos UL de Asturmadi Doors. Resistencia: 120 minutos

- Propiedad del archivo: CONSTRUNARIO
- Formato: FIEBDC-3/2012
- Programa: Construnario Versión 3.51
- Fecha de los precios: 19/05/2023
- Divisa: EUR

**CORTAUL** u Puerta cortafuegos UL de Asturmadi Doors. Resistencia: 120 minutos
La puerta cortafuegos UL de ASTURMADI fue especialmente ensayada para cumplir con los requisitos más exigentes de acuerdo a normas americanas ANSI - NFPA con resistencia 120 minutos y alcanzando una máxima clasificación en 180´ tanto en una como en dos hojas y exigida en multitud de proyectos por todo el mundo. Amplia gama de medidas estándar en dos alturas diferentes para una mayor “economización” en los proyectos, que deriva en una gran calidad a buen precio. Medidas especiales para adaptarla a cualquier necesidad. Coeficiente Aislamiento Térmico 1,2 (W/m2k) Superior rigidez torsional de la hoja frente al ensamblaje tradicional. Chapa y pintura de gran resistencia a la corrosión y durabilidad. Marco abierto de fácil instalación. Excelente equipamiento de serie. Gran variedad de accesorios extra disponibles. Probada para más de 200.000 ciclos de apertura y cierre. Homologada en su conjunto. Requerida en multitud de mercados internacionales de Asia, África y América
