# Válvula de retención PVC-U a clapeta, d40mm de Safi

- Propiedad del archivo: CONSTRUNARIO
- Formato: FIEBDC-3/2012
- Programa: Construnario Versión 3.51
- Fecha de los precios: 19/05/2023
- Divisa: EUR

**4094D03EP** u Válvula de retención PVC-U a clapeta, d40mm de Safi
Montaje Wafer entre bridas
