# Soporte para pavimento flotante, referencia EUROP 40/49 de Lizabar. Altura: 400 a 490 mm. Desnivel: plano

- Propiedad del archivo: CONSTRUNARIO
- Formato: FIEBDC-3/2012
- Programa: Construnario Versión 3.51
- Fecha de los precios: 09/06/2023
- Divisa: EUR

**EUROP4049_P** u Soporte para pavimento flotante, referencia EUROP 40/49 de Lizabar. Altura: 400 a 490 mm. Desnivel: plano
Precio: 3.45
Referencias disponibles (modelo apilable): EUROP 6/10 - altura de 65 a 100 EUROP 10/13 - altura de 100 a 130 mm EUROP 13/22 - altura de 130 a 220 mm EUROP 22/31 - altura 220 a 310 mm EUROP 31/40 - altura de 310 a 400 mm EUROP 40/49 - altura de 400 a 490 mm EUROP 49/58 - altura de 490 a 580 mm EUROP 58/67 - altura de 580 a 670 mm Este soporte para pavimento flotante se basa en la misma técnica del modelo LIZA 2000 siendo su principal ventaja, que sin alzar las losas y solo girando la columna central, se regulan las alturas. Su particular diseño permite potenciar esfuerzos de compresión a nivel insospechado, llegando a garantizar resistencias de 3.000 y 4.000 Kg cada apoyo con carga centrada. (Sólo posible con nuestros modelos y bajo pedido especial). Observaciones pavimento técnico elevado: - Para alturas o resistencias superiores, consultar. - Disponemos de modelos y sistemas capaces de triplicar las resistencias estándar indicadas en los catálogos. - Los pedidos inferiores a un palet sufren incremento del 30%. - Portes e I.V.A. no incluidos. - Razones ecto-parasitarias nos impiden la admisión de devoluciones. Características Físicas: - Resistencia a la rotura por compresión: 1000 kg. - Estabilidad térmica: -25º a +110ºC. - Es resistente al envejecimiento, a la intemperie e imputrescible. - Gran estabilidad dimensional por su alto contenido en carga mineral. Pavimento flotante La obtención de los 3 elementos que forman el conjunto se fabrican por termo-inyección. Regulación milimétrica con la simple manipulación del (GIRADOR) intermedio. Regulación de alturas a partir de 65 mm (altura máxima opcional). Material reciclable y totalmente valido para su reutilización Desniveles en BASE de 0% o 1’5% Drenaje entre losas = 4 mm. obligado por el grueso de las pestañas.
