# Soporte para pavimento flotante, referencia LIZA 52/58 de Lizabar. Altura: 520 a 580 mm. Desnivel: plano y 1%

- Propiedad del archivo: CONSTRUNARIO
- Formato: FIEBDC-3/2012
- Programa: Construnario Versión 3.51
- Fecha de los precios: 09/06/2023
- Divisa: EUR

**LIZA5258_P** u Soporte para pavimento flotante, referencia LIZA 52/58 de Lizabar. Altura: 520 a 580 mm. Desnivel: plano y 1%
Precio: 5.10
Referencias disponibles: LIZA 16/22 - altura de 160 a 220 mm LIZA 22/28 - altura de 220 a 280 mm LIZA 28/34 - altura de 280 a 340 mm LIZA 34/40 - altura de 340 a 400 mm LIZA 40/46 - altura de 400 a 460 mm LIZA 46/52 - altura de 460 a 520 mm LIZA 52/58 - altura de 520 a 580 mm LIZA 58/64 - altura de 580 a 640 mm Cada 'plot' regula 90 m/m (a partir de 130). Ello permite corregir grandes alturas con pocos modelos, beneficiando rendimientos de montaje y ahorro en mermas. Este soportes para pavimento flotante se basa en la misma técnica del modelo LIZA 2000 siendo su principal ventaja que, sin alzar las losas y solo girando la columna central, se regulan las alturas. Su particular diseño permite potenciar esfuerzos de compresión a nivel insospechado, llegando a garantizar resistencias de 3.000 y 4.000 Kg. cada apoyo con carga centrada (solo posible con nuestros modelos y bajo pedido especial). Observaciones pavimento técnico elevado: - Para alturas o resistencias superiores, consultar. - Disponemos de modelos y sistemas capaces de triplicar las resistencias estándar indicadas en los catálogos. - Los pedidos inferiores a un palet sufren incremento del 30%. - Portes e I.V.A. no incluidos. - Razones ecto-parasitarias nos impiden la admisión de devoluciones. Características físicas: - Resistencia a la rotura por compresión: 4000 kg. - Estabilidad térmica: -25º a +110ºC. - Es resistente al envejecimiento, a la intemperie e imputrescible. - Gran estabilidad dimensional por su alto contenido en carga mineral. Plots La obtencion de los 3 elementos que forman el conjunto se fabrican por termo-inyección. Regulación milimétrica con la simple manipulación del (GIRADOR) intermedio Regulación de alturas a partir de 130 mm (altura máxima opcional). Material reciclable y totalmente valido para su reutilización Desniveles en BASE de 0% - 1% y 2% Drenaje entre losas = 4 mm obligado por el grueso de las pestañas.
