# Pavimento técnico elevado CHOCO 15 Ø (no regulable) de Lizabar

- Propiedad del archivo: CONSTRUNARIO
- Formato: FIEBDC-3/2012
- Programa: Construnario Versión 3.51
- Fecha de los precios: 09/06/2023
- Divisa: EUR

**CHOCO15_R** u Pavimento técnico elevado CHOCO 15 Ø (no regulable) de Lizabar
Precio: 0.50
Este soporte está fabricado en polietileno con adición de carga mineral. Como los otros apoyos, su utilización es para montaje de pavimento flotante. Su colocación es en seco y su altura no se puede regular (es siempre fija de 10 mm). En cubiertas de hasta 1% de inclinación, puede colocarse con mortero para compensar las pendientes. Sus cuatro pestañas superiores facilitan el drenaje entre losas. El apoyo CHOCO 10 constituye un completo altamente económico por su elaboración por termo inyección. Carga admisible: 8.000 Kg. Material reciclable. Nuestros soportes han sido concebidos para sostener pavimento flotante con alturas regulables desde 50 a 300 mm, compensando las pendientes y desniveles de los desagües. Son montadas sobre cualquier superficie: mortero, compuestos asfálticos, capas aislantes de poliestireno, compoundis sintéticos de impermeabilización, madera, etc. Se pueden montar totalmente en seco, lo que permite el uso inmediato del enlosado, también puede fijarse con cementos o adhesivos, e incluso clavarse con puntas templadas al suelo. Su uso más generalizado es en seco (por su sencillez, rapidez y economía) El material empleado es poliolefina (omo y copolimero) con una importante adición de carga mineral que los dota de la resistencia mecánica y estabilidad que requiere el producto. Su elaboración se obtiene por el proceso de termo inyección, y para ello contamos con una gama de inyectoras lideres en el mercado mundial (Arburg / Germany). El hecho de ser los fabricantes, nos permite poder ofrecerles el producto directamente desde nuestras máquinas, (eliminando la intermediación de redes distribuidoras - comerciales) siendo esta operativa la explicación a la excelente calidad - precio de nuestros artículos. Características físicas: - Resistencia a la rotura por compresión: CHOCO 10: 15.000kg - CHOCO 15: 4.600kg. - Estabilidad térmica: -25º a +110ºC. - Es resistente al envejecimiento, a la intemperie e imputrescible. - Gran estabilidad dimensional por su alto contenido en carga mineral. Características químicas: - Resistente a soluciones acuosas de sales inorgánicas, ácidos y álcalis. - Resistente a la mayoría de disolventes orgánicos como alcohol, ésteres y cetonas. - Resistente a soluciones de detergentes comerciales y lejías. - Resistente a microorganismos por no constituir terreno de cultivo para estos. - No resistente a sustancias oxidantes como ácido nítrico o sulfúrico y a disolventes hidrocarburos halogenados como gasolina. Observaciones: - Para alturas o resistencias superiores, consultar. - Disponemos de modelos y sistemas capaces de triplicar las resistencias estándar indicadas en los catálogos. - Los pedidos inferiores a un palet sufren incremento del 30%. - Portes e I.V.A. no incluidos. - Razones ecto-parasitarias nos impiden la admisión de devoluciones. Ambos modelos son apilables entre si, pudiendo formar alturas desde 1cm hasta 5 cm o más. Material reciclable y totalmente valido para su reutilización. El modelo (CHOCO-10) puede fabricarse en caucho termoplástico (opción especial).
