# Contratuerca AIR de Lizabar

- Propiedad del archivo: CONSTRUNARIO
- Formato: FIEBDC-3/2012
- Programa: Construnario Versión 3.51
- Fecha de los precios: 09/06/2023
- Divisa: EUR

**AIRTUERC** u Contratuerca AIR de Lizabar
Precio: 0.11
Las contratuercas tienen como objetivo principal ''bloquear'' el plot para evitar que las vibraciones ocasionadas por el uso del pavimento flotante (traqueteos, etc) puedan repercutir en el sistema de roscar y hacer variar la altura exacta de los plots. Las contratuercas deben apretarse cuando el plot está regulado a su altura exacta. Este Modelo utiliza una sola contratuerca y debe apretarse contra el girador central. Características físicas: - Estabilidad térmica: -25ºC +100ºC. - Resistente al envejecimiento e imputrescible. - Gran estabilidad dimensional por su alto contenido en carga mineral. Características químicas: - Resistente a soluciones de detergentes comerciales y lejías. - Resistente a la mayoría de disolventes orgánicos. (Alcoholes, ésteres…) - Resistente a soluciones acuosas orgánicas, ácidos y álcalis. - Resistente a microorganismos por no constituir terreno de cultivo. - No resistente a sustancias oxidantes como ácido nítrico o sulfúrico ni disolventes hidrocarburos halogenados como gasolina.
