# Amortiguador, modelo AIR de Lizabar. Ø 95mm

- Propiedad del archivo: CONSTRUNARIO
- Formato: FIEBDC-3/2012
- Programa: Construnario Versión 3.51
- Fecha de los precios: 09/06/2023
- Divisa: EUR

**AMORAIR** u Amortiguador, modelo AIR de Lizabar. Ø 95mm
Precio: 0.22
Este artículo aporta mejoras de calidad para el pavimento técnico exterior; Se coloca sobre la base superior de los plots y ello permite que las losas descansen sobre una zona blanda que aporta la siguientes ventajas: ACÚSTICA: Anula el ruido originado por el contacto entre plots y losas. ANTIVIBRACIÓN: Evita el ''traqueteo'' entre dos elementos duros, ya que intercede entre ambos y absorbe los impactos. AMORTIGUACIÓN: Aumenta la sensación de suavidad de las constantes pisadas peatonales. CORRECTOR: Cortado en 4 partes y colocado en el cuadrante adecuado del plot, se corrigen los defectos de calibración de las losas, compensando las diferencias del grosor; Así mismo colocando 1/4 del amortiguador en la base del plot(entre plot y suelo) se compensa el 1,5% del desnivel del suelo. Características físicas: - Estabilidad térmica: -25ºC +100ºC. - Resistente a los rayos UV. - Resistente al envejecimiento e imputrescible. - Resistente al agua. Características químicas: - Resistente a soluciones de detergentes comerciales y lejías. - Resistente a soluciones acuosas orgánicas, ácidos y álcalis. - Resistente a microorganismos por no constituir terreno de cultivo. - No resistente a sustancias oxidantes como ácido nítrico o sulfúrico ni disolventes hidrocarburos halogenados como gasolina.
