# Corrector de desnivel de Lizabar. 5%

- Propiedad del archivo: CONSTRUNARIO
- Formato: FIEBDC-3/2012
- Programa: Construnario Versión 3.51
- Fecha de los precios: 07/06/2023
- Divisa: EUR

**CORREDES** u Corrector de desnivel de Lizabar. 5%
Precio: 0.40
El objeto de este articulo es corregir los desniveles del suelo para que la superficie final quede totalmente horizontal. El plot debe montar sobre el corrector, coincidiendo la aleta estriada del plot con la punta de flecha dl corrector. Ambas deben apuntar hacia el sumidero mas cercano en caso de desear corregir el máximo desnivel. Los correctores de pendiente tienen un desnivel del 5%, y disponemos plots en catalogo con un 0%, 1% y 2% de desnivel. Jugando con la colocación de estos podemos lograr regular la pendiente deseada a valores intermedios: - Con 1 corrector conseguimos pendientes desde 3% hasta 7%. - Con 2 correctores conseguimos pendientes desde 8% hasta 12%. - Con 3 correctores conseguimos pendientes desde 13% hasta 17%. Características Físicas: - Estabilidad térmica: -25ºC +100ºC. - Resistente al envejecimiento e imputrescible. - Gran estabilidad dimensional por su alto contenido en carga mineral. Características químicas: - Resistente a soluciones de detergentes comerciales y lejías. - Resistente a la mayoría de disolventes orgánicos como alcoholes, ésteres, etc. - Resistente a soluciones acuosas orgánicas, ácidos y álcalis. - Resistente a microorganismos por no constituir terreno de cultivo. - No resistente a sustancias oxidantes como ácido nítrico o sulfúrico ni disolventes hidrocarburos halogenados como gasolina.
